# Neubau Radwegbrücke über den Glan, Bruchmühlbach-Miesau
Angebotsaufforderung (GAEB DA XML 3.3, DA83)
Projekt: P753
Währung: EUR
Nebenangebote zugelassen: ja
Vergabeart: Öffentliche Ausschreibung
Auftraggeber: Ortsgemeinde Bruchmühlbach-Miesau, über VG-Verwaltung Bruchmühlbach-Miesau, Am Rathaus 2, 66892 Bruchmühlbach-Miesau; DV-Nummer: P-753-1; Vergabenummer: P-753-1
Erstellt mit: GXML Toolbox V3.3 R20210630, iTWO_64 V12.0.618, 07.10.2026

## Baubeschreibung für Los 1 Gründung / Widerlager / Wegebau:
"Erneuerung einer Rad- und Fußwegbrücke über den Glan, OG Bruchmühlbach-Miesau"

Allgemein: Die Ortsgemeinde Bruchmühlbach-Miesau erneuert die Rad- und Fußwegbrücke über den Glan am überregionalen Radweg Radlrunde Pfälzer Seentour sowie Pfälzer Moortour.

Die Erneuerung der Radwegbrücke erfolgt in 2 Losen.
Los 1 beinhaltet die Gründung mit Widerlager und dem Wegebau.
Los 2 beinhaltet den Brückenüberbau in Stahlbauweise verzinkt.

Da zurzeit keine Brücke vorhanden ist, ist die Baustelle 2-geteilt; ein rechtes Baufeld und ein linkes Baufeld, getrennt durch das Gewässer Glan.

Das rechte Baufeld ist NUR von der Ortsgemeinde Bruchmühlbach-Miesau, OT Bruchmühlbach über die Bruchstraße anfahrbar.
Das linke Baufeld ist NUR von der Ortsgemeinde Bruchmühlbach-Miesau, OT Miesau über die Hütschenhauser Straße anfahrbar.

Dieser Hinweis ist für die Kalkulation der Maßnahme Los 1 wichtig, da alle Massen der einzelnen Leistungsverzeichnis-Positionen sich auf Baufeld links UND auf Baufeld rechts beziehen / die Massen sind zusammengefasst.
Um von Baufeld links nach Baufeld rechts zu gelangen ist eine Umfahrung von
ca. 9 km erforderlich; siehe hierzu nachfolgendes Luftbild mit Umfahrungsangaben!

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
Baubeschreibung für Los 1 Gründung / Widerlager / Wegebau:

Für die Leistungserbringung aus Los 1 mit Gründung, Widerlager und Wegebau muß  der AN sich vor Ort kundig machen, da zum Erreichen des rechten Baufeldes (vom OT Bruchmühlbach kommend) nach der Bruchstraße eine Bahnbrückenunterquerung erfolgt. Hier ist seitens des AN zu prüfen, mit welchen Baugeräten zur Ausführung der geforderten Bauleistung diese unterquert werden kann, ohne Beschädigungen herbeizuführen.
Nach der Bahnbrückenunterquerung folgt die Brückenüberquerung der Autobahn A6. Hier sind die entsprechenden Lasten zu beachten.
Das linke Baufeld ist über den OT Miesau, Hütschenhauser Straße (L 356) über den Wirtschafts-/Radweg (ohne Brückenhindernisse) anfahrbahr.
Jeweils im rechten wie im linken Baufeld ist ein Brückenwiderlager mit Radwegangleichung herzustellen.
Diese Faktoren sind maßgebend zur Preisbildung von Los 1.

An der Baustelle selbst, rechtes und linkes Baufeld vom Glan, besteht keine Möglichkeit Strom oder Frischwasser zu beziehen. Auch Abwasser kann keinem Leitungsnetz zugeführt werden.
Für Strombezug ist seitens des AN ein entsprechendes Stromaggregart zu stellen, Frischwasser ist in ensprechenden Wassertanks anzuliefern, und für Abwasser sind entsprechende Einrichtungen zu stellen. Dies sind Leistungen, die in die Einheitspreise bzw. Baustelleneinrichtung einzukalkulieren sind.

Die zu befahrenden Wirtschafts-/Rad-/Fußwege sind alle befestigt (Asphalt) in Breiten zwischen 2,50 m und 3,00 m.
Der AN hat sich im Vorfeld kundig zu machen, in wieweit diese Wegesbreiten für seine Baustellenfahrzeuge ausreichen. Sollten Wegeverbreiterungen erforderlich werden sind diese mit z.B. Stahlplatten oder anderen Verbreiterungsmöglichkeiten nach Wahl des AN herzustellen, und nach Beendigung der Baumaßnahme wieder rückzubauen. Die beanspruchten Flächen sind wieder in ihren Urzustand zu versetzen.
Der Aufwand hierzu ist in Titel 1.3 Zufahrt zur Baustelle in der Position >Herstellen der Zufahrt zur Baustelle< als Pauschale zu kalkulieren.
Im linken Baufeld wie im rechten Baufeld sind Leistungen für die Herstellung von Brückenwiderlager und Radwegangleichungen zu erbringen.

Folgende Gewerke sind in Los 1 beinhaltet:
Abbruch-/Erdarbeiten
Gründung - Herstellen von Mikropfählen
Stahlbetonarbeiten - Herstellen von Brücken-Widerlager
Wegebauarbeiten - Herstellen von Radwegebauarbeiten

Leistungsbeschreibung:
Im Zuge der Abbruch-/Erdarbeiten sind im linken wie im rechten Baufeld vorab die geschütteten Schotterhügel aufzunehmen und seitl. für den späteren Wiedereinbau zu lagern. Danach erfolgt der Rückbau der vorhandenen Brückenauflager aus Holz.
Die im Uferböschungsbereich und in der Gewässersohle liegenden Wasserbausteine sind aufzunehmen und für den Wiedereinbau seitlich zu lagern.
Danach erfolgt die Einengung des Gewässerbettes von ca. 6,50 m auf ca. 4,50 m mit einer Spund-/Verbauwand nach Wahl des AN zur Trockenlegung des jeweiligen Baufeldes.
Seitenbereiche mähen, fräsen, Oberboden abtragen und zum Wiedereinbau seitl. lagern.
Rückbau des Radwegeoberbaus (Asphalt mit Schottertragschicht).
Ausheben der Baugrube für die Brücken-Widerlager .
Einbau einer ca. 0,50 m starken Frostschutzschicht unter UK Widerlager.
Danach erfolgt die Herstellung der Mikropfähle.
Es werden je Widerlager 8 Mikropfähle (Druck) mit Bohrung  250 mm senkrecht, Bohrlängen zwischen 3,55 m und 4,85 m mit z.B. GEWI Stahltragglieder  50 mm, Länge zwischen 4,00 m und 5,30 m, und 2 Mikropfähle (Zug) mit Bohrung  250 mm mit 30° von der senkrechten nach hinten abgewinkelt, Bohrlängen von 4,33 m und 5,37 m mit z.B. GEWI Stahltragglieder  28 mm, Länge 4,80 m und 5,10 m, gesetzt.
Die Verankerungslänge im Widerlager sind 0,45 m. Für die Verankerung der Druckpfähle werden Ankerplatten 150*150*20 mm mit Ankermutter, H=85 mm, für die der Zugpfähle Ankerplatten bzw. 85*85*14 mm mit Ankermutter H=55 mm verwendet. Mittels Kontermutter H=50 mm bzw. 55 mm erfolgt die Sicherung.
Der Ringraum / Bohrloch wird mittels Zementsuspension verpresst.
Nach Aushärtung der Ringraumverpressung ist eine Pfahlprüfung / Probebelastung als Zug- oder Druckprüfung durchzuführen und von einem Sachverständigen auszuwerten.

Für die Mikropfähle wurde im Vorfeld eine Statische Berechnung vom Ing.-Büro Christmann + Sema mit Auftragsnummer 25594 aufgestellt. Die statische Berechnung Mikropfähle liegt diesem Leistungsverzeichnis / Ausschreibungsunterlagen bei, und ist maßgebend.

Nach den Mikropfählen erfolgt die Herstellung der Widerlager gem. ZTV-ING (2026) und nach Vorgaben der Statischen Berechnung des Ing.-Büros Christmann + Sema mit Auftragsnummer 25594, mit Übersichtsplan (Planbezeichnung >Brückenwiderlager<, Plan-Nr. 1a) für Schalung und Bewehrung.
Die statische Berechnung Brückenwiderlager mit Übersichtsplan und Bewehrungsliste liegt diesem Leistungsverzeichnis / Ausschreibungsunterlagen bei, und ist maßgebend.

Nach Fertigstellung der Brücken-Widerlager sind die erdberührten Bauteile hiervon mit einer Vertikalabdichtung zu versehen.
Danach erfolgt die Auffüllung der Baugrube zum Radweg hin, sowie die Auffüllung und Angleichung der Uferböschung (Neigung 1:2) mit Reptilienpassage.
Zur Sicherung der Uferböschung und Reptilienpassage gegen Auskolkungen wird ein Deckwerk aus Wasserbausteinen LMB 10/60 sowie den seitlich gelagerten Wasserbausteinen als Schüttung in einer Stärke von ca. 0,60 m eingebracht. Zum Schutz des anstehenden Erdreichs der Uferböschung wird ein Geotextil-Schutzvlies als Trennlage des Uferdeckwerks unter den Wasserbausteinen aufgelegt und befestigt.

Nach Fertigstellung der Uferböschung mit Reptilienpassage wird die Spund-/Verbauwand rückgebaut.

Im Anschluß erfolgt der Aufbau des Teilstückes Radweg mit 25 cm Frostschutzmaterial 0/45, 15 cm Schottertragschicht 0/32 und 10 cm  Asphalt-Tragdeckschicht AC 16 bis zum Widerlager hin. Rechts und links des Asphaltradwegs wird eine ca. 0,30 m breite Bankette mit seitl. gelagerten Natursteinmaterial hergestellt. Der Einbau der Asphalt-Tragdeckschicht hat maschinell zu erfolgen.
Danach wird der seitlich gelagerte Oberboden in den Randbereichen in entsprechender Stärke angedeckt und mit einer Wiesenmischung angesät.

Nach Abschluß der Arbeiten ist die Baustelle zu räumen und zu säubern.

Die v.g.Leistungsbeschreibung bezieht sich auf das linke Baufeld wie auch auf das rechte Baufeld. Dies ist bei der Kalkulation zu berücksichtigen.

Den Ausschreibungsunterlagen liegt der Geotechnische Bericht (Baugrunduntersuchung), aufgestellt von ICP Ingenieure, Rodenbach, Projekt-Nr.: B25029 bei.

Bauzeiten (vor Ort) Los 1 + Los 2:
Los 1:
Brückenwiderlager mit Radwegangleichung, einschl. aller Nebenleistungen, linkes Baufeld - 19 AT
Brückenwiderlager mit Radwegangleichung, einschl. aller Nebenleistungen, rechtes Baufeld - 19 AT
Bauzeit Los 1:  38 AT

Los 2 (Bauzeit vor Ort, ohne Herstellungszeit des Brückenüberbaus):
Brückenüberbau einheben, Kurzgeländer liefern, komplett montieren, einschl. aller Nebenleistungen -  2 AT
Bauzeit (vor Ort) Los 2:  2 AT

## Weitere Besondere Vertragsbedingungen
Weitere Besondere Vertragsbedingungen

10.1 Vorschriften
Die beschriebenen Leistungen sind unter der Voraussetzung zu kalkulieren, dass alle Arbeiten vorschriftsmäßig, sorgfältig, handwerklich fachgerecht und mit Fachpersonal ausgeführt werden.
Der Auftragnehmer hat Sorge zu tragen, dass die anerkannten Regeln der Technik, der Stand der Technik, die einschlägigen Normen (DIN, EN), die Zusätzlichen Technischen Vertragsbedingungen (ZTV) des FGSV, die Straßenverkehrsordnung, die gültigen Rechtsvorschriften, die Unfallverhütungsvorschriften und die allgemein anerkannten sicherheitstechnischen und arbeitsmedizinischen Regeln beachtet und angewandt werden.

Insbesondere wird auf die rechtlichen und sicherheitstechnischen Vorgaben der BG Bau, Blatt C 480 Arbeiten am Wasser sowie Blatt B 181 Bagger hingewiesen.
Ferner wird auf die DGUV Regel 114-014 Wasserbauliche und wasserwirtschaftliche Arbeiten hingewiesen.
Bzgl. des Umweltschutzes wird darauf verwiesen, daß bei Arbeiten an Gewässern nur Geräte mit biologisch abbaubaren Hydraulikölen (Bio-Ölen) eingesetzt werden dürfen. Direkt auf der Baustelle muß ein Notfall-Set für Ölunfälle (Ölvlies, schwimmfähige Ölsperren) immer vorgehalten werden.

10.2 Baustellenbesetzung
Die Baustelle ist entsprechend mit genügend Mensch und Maschine zu besetzen, um die Arbeiten von Beginn an zügig auszuführen und um die vorgegebenen Baufristen einzuhalten.
Entsprechend ist dies bei der Kalkulation zu berücksichtigen.

10.3 Anliegerverkehr
Der Anliegerverkehr bis auf die jeweiligen Grundstücke ist soweit wie möglich, in Abhängigkeit des Baufortschrittes zu
gewähren.
Den Anliegern ist eine unzumutbare Beeinträchtigung zu ersparen und es sind möglichst bald wieder normale Verkehrsverhältnisse herzustellen.
Insbesondere ist im Bereich der Zufahrtsstraßen (Wohnstraßen) Rücksicht auf die Belange der Anlieger zu nehmen und den Wünschen der durch die Baumaßnahme Betroffenen weitgehend Rechnung zu tragen. Die Zufahrten zur Baustelle erfolgt über befestigte Ortsstraßen Wirtschafts- und Radwege.

10.4 Ortsbesichtigung
Dem Bieter wird empfohlen sich vor Abgabe eines Angebotes über die örtlichen Gegebenheitenenden (Zufahrtsmöglichkeiten für Transporte, Lagerflächen, Trassenbreite, etc.) zu informieren.

10.5 Zufahrt Rettungs- und Bergungsfahrzeuge
Die Zufahrt für Rettungs-, Not- und Bergungsfahrzeuge muss zu jeder Zeit gewährleistet sein.

10.6 Änderung Bauablauf
Der Auftraggeber behält sich vor, jederzeit den Bauablauf zu beeinflussen, wenn öffentliche Interessen es erfordern.

10.7 Bodenaustausch
Aufgrund schlechter Bodenverhältnisse (bindige Böden bzw. bindige Bodenanteile) ist ein freigelegtes Erdplanum sofort vor  Witterungseinflüssen zu schützen. Bei Nichtbeachtung der  Vorgehensweise geht hieraus resultierender Bodenaustausch oder erforderliche Bodenverbessserungsmaßnahmen zu Lasten des Auftragnehmers.

10.8 Baufelder, Bauabschnitte, Bauablauf
Aufgrund der Trennung des Baufeldes durch das Gewässer Glan ist die Baumaßnahme in ein linkes und ein rechtes Baufeld geteilt. Um vom linken Baufeld in das rechte Baufeld zu kommen ist eine Umfahrung von ca. 9 km erforderlich (siehe Umfahrungsplan in Baubeschreibung).
In jedem Baufeld ist der fast gleiche Bauablauf wie in der Baubeschreibung dargestellt.
Eine Aufteilung in Bauabschnitte erfolgt nicht.

10.9 Verkehrsicherung
Die Verkehrsicherung innerhalb der Baustelle ist in Eigenverantwortung des Auftragnehmers auszuführen. Der Aufwand ist in die entsprechenden LV-Positionen einzurechnen und wird nicht gesondert vergütet.
Die Verkehrssicherung außerhalb der Baustelle wird über eigenständige LV-Positionen abgerechnet.

10.10 Reinigung Baustellenbereich und Zufahrtsstraßen
Die Zufahrtsstraßen, einschl. der Straßen- im Baustellenbereich, sowie die Zufahrten zum Zwischenlager sind von Verschmutzungen freizuhalten, ggf. sind diese vom Auftragnehmer verursachten Verschmutzungen vom Auftragnehmer mit geeigneten Mitteln (z.B. Kehrmaschine usw.) täglich zu beseitigen. Die Kosten hierfür sind in die entsprechenden Einheitspreise einzukalkulieren und werden nicht gesondert vergütet.

10.11 Kampfmittelverdachtsfläche
Die Untersuchung von Luftbildaufnahmen durch den
Sachverständigen hat zu der Erkenntnis geführt, dass kein konkreter Verdacht auf Kampfmitteln besteht. Trotzdem sind die Arbeiten unter Vorsicht auszuführen.

10.12 Bauzeitenplan
Unmittelbar nach Auftragserteilung ist durch den Arbeitnehmer (AN) ein Bauzeitenplan aufzustellen und dem AG unverzüglich vorzulegen.
Der Bauzeitenplan ist umgehend bei Feststellung von Bauverzug vom AN anzupassen, und dem AG vorzulegen.
Der Aufwand für Bauzeitenplan und Fortschreibung ist in die Einheitspreise des Gesamtleistungsverzeichnisses einzukalkulieren.

10.13 Abnahme
Die Benutzung von fertiggestellten oder teilweise fertiggestellten Maßnahmen stellt keine stillschweigende oder fiktive Abnahme dar.
Es bedarf einer förmlichen Abnahme durch den Auftraggeber.

10.14 Sicherung der Arbeitsstelle
In die Einheitspreise ist die Sicherung der Arbeitstelle zum Schutz von Beschäftigen und sonstigen Personen (Arbeitsstättenverordnung) einzukalkulieren. Eine weitere Vergütung erfolgt nicht.

10.15 Urkalkulation
Unmittelbar nach Auftragserteilung ist dem Auftraggeber vom Auftragnehmer die Urkalkulation im verschlossenen Umschlag zu übergeben.

"Ende der Weiteren Besonderen Vertragsbedingungen"

## Los 1: Herstellung der Widerlager mit Wegebau
Datum: 07.10.2026

### Bereich 1 Gründung / Widerlager / Wegebau

#### Abschnitt 1.1 Dokumentation

**1.1.10 Lichtbilder herstellen und liefern (Fotodukumentation)**
*** Pauschalposition
Lichtbilder herstellen und liefern (Fotodokumentation)
Lichtbilder über den wesentlichen Bauablauf der beiden Bauwerke Brückenwiderlager mit Radwegangleichung in digitalisierter Form (Auflösung mindestens 1024 mal 768 Pixel) mit Digitalkamera herstellen und auf mit dem AG abgestimmten Datenträger liefern.
Menge: 1,000 psch

#### Abschnitt 1.2 Baustelleneinrichtung

**1.2.10 Baustelle einrichten**
*** Pauschalposition
Baustelle einrichten
Geräte, Werkzeuge und sonstige Betriebsmittel, die zur vertragsgemäßen Ausführung der Bauleistungen erforderlich sind, auf die Baustelle bringen, bereitstellen und - soweit der Geräteeinsatz nicht gesondert vergütet wird - betriebsfertig aufstellen einschl. der dafür notwendigen Arbeiten. Die erforderlichen festen Anlagen herstellen. Baubüros, Unterkünfte, Werkstätten, Lagerschuppen und dgl., soweit erforderlich, antransportieren, aufbauen und einrichten.
Vorhalten eines Notfall-Set für Ölunfälle (Ölvlies, schwimmfähige Ölsperren).
Der Anschluß für Strom-, Wasser- sowie Entsorgungs- einrichtungen und dgl. für die Baustelle besteht nicht. Hierfür hat der AN entsprechend selbst zu sorgen, wie z.B. Frischwassertank, Stromaggregat, Entsorgungseinrichtungen, usw.
Bei Bedarf Lagerplätze, sonstige Platzbefestigungen und Wege im Baustellenbereich anlegen. Oberbodenarbeiten einschl. Beseitigen von Aufwuchs für die Baustelleneinrichtung, soweit erforderlich, ausführen.
Flächen beschaffen, sofern die vom AG zur Verfügung gestellten nicht ausreichen. Kosten für Vorhalten, Unterhalten und Betreiben der Geräte, Anlagen und einrichtungen einschl. Mieten, Pacht, Gebühren und dgl. werden nicht mit dieser Pauschale, sondern mit den Einheitspreisen der betreffenden Teilleistungen vergütet. Soweit nicht für bestimmte Leistungen für das Einrichten der Baustelle gesonderte Positionen im Leistungsverzeichnis enthalten sind, gilt die Pauschale für Los 1 Gründung / Widerlager / Wegebau
Menge: 1,000 psch

**1.2.20 Baustelle räumen**
*** Pauschalposition
Baustelle räumen
Baustelle nach Fertigstellung von allen Geräten, Anlagen, Einrichtungen und dgl. räumen. Benutzte Flächen und Wege entsprechend dem ursprünglichen Zustand herrichten. Soweit nicht für bestimmte Leistungen für das Räumen der Baustelle gesonderte Positionen im Leistungsverzeichnis enthalten sind, gilt die Pauschale für Los 1 Gründung / Widerlager / Wegebau.
Menge: 1,000 psch

**1.2.30 Verkehrssicherung - Absperrschranken**
Verkehrssicherung - Absperrschranken
Liefern, aufstellen, vorhalten und rückbauen von Absperrschranken / Schrankengitter mit Fußplatte.
Schraffierung rot/weiß
Maß: 2,10/ 1,00 m
mit 5 roten Sperrlichtern
Vorhalten über gesamte Bauzeit von Los 1
Menge: 4,000 St

**1.2.40 Verkehrssicherung - VZ 250**
Verkehrssicherung - VZ 250
Liefern, aufstellen, vorhalten und rückbauen von Verkehrszeichen 250 >Verbot für Fahrzeuge aller Art< mit Montagestange und Fußplatte.
Vorhalten über gesamte Bauzeit von Los 1
Menge: 2,000 St

**1.2.50 Verkehrssicherung - zusätzliche Vorhaltung**
Verkehrssicherung - zusätzliche Vorhaltung
Zusätzliche Vorhaltung der gesamten Verkehrssicherung nach Ende der Bauzeit von Los 1, bis zum Bauende von Los 2
Abrechnung in Monaten.
Menge: 3,000 Mon

#### Abschnitt 1.3 Zufahrt zur Baustelle

**1.3.10 Herstellen der Zufahrt zur Baustelle**
*** Pauschalposition
Herstellen der Zufahrt zur Baustelle
Die Zufahrt und der Transportweg zum Montageort erfolgt teils über öffentliche Straßen aber auch über befestigte (Asphalt) Wirtschafts-Radwege.
Der Bieter hat sich vor Ort über den Zustand des Transportweges hinsichtlich Tragfähigkeit, Kurvenradien usw. zu informieren.
Sämtliche bauliche Maßnahmen, die erforderlich sind um mit den erforderlichen Baugeräten / Baumaschinen / Materialien an die Baustelle zu kommen sind in diese Position einzurechnen.
Die baulichen Maßnahmen zur Herstellung des Transportweges  sind nach Abschluss der Montagearbeiten und Inbetriebnahme der Brücke rückzubauen.
Menge: 1,000 psch

#### Abschnitt 1.4 Rückbau / Erdarbeiten

**1.4.10 Verkehrsschild rückbauen, entsorgen**
Verkehrsschild rückbauen, entsorgen
Verkehrsschild, rund, auf Rundpfosten Ø 50 mm, verzinkt,
Höhe ca. 3,00 m,
einschl. 1 Beton-Punktfundament
aufnehmen, in Eigentum des AN übernehmen und entsorgen.
Menge: 1,000 St

**1.4.20 Ufergewächs Strauch aufnehmen, entsorgen**
Ufergewächs Strauch aufnehmen, entsorgen
Ufergewächs "Weide", Strauchbildung, einschl. Wurzelwerk aufnehmen, in Eigentum des AN übernehmen und entsorgen.
Ø
 Krone Weidestrauch bis 5 m.
Menge: 4,000 St

**1.4.30 Auflager Holz aufnehmen, entsorgen**
Auflager Holz aufnehmen, entsorgen
Vorhandene Holzauflager, Rechteckpfosten und Querträger, B/H = ca. 22 cm/6 cm in unterschiedlichen Längen
Länge Querholz / Auflagerbohle = ca. 5,10 m
Länge Stützholz (sichtbar) = ca. 1,00 m
aufnehmen. Stützholz ziehen oder im Zuge der Erdarbeiten für Neuauflager mit ausbauen.
Abgerechnet werden die lfdm. Holzrückbau.
Holz aufnehmen, in Eigentum des AN übernehmen und entsorgen.
Menge: 23,000 m

**1.4.40 Betonfundamente Auflager abbrechen**
*** Bedarfsposition mit GB
Betonfundamente Auflager abbrechen
Evtl. Fundamente der Auflagerholzstützen aus Beton im Zuge der Erdarbeiten für die Neuauflager rückbauen.
Menge: 1,000 m3

**1.4.50 Wasserbausteine aufnehmen, zum Wiedereinbau lagern**
Wasserbausteine aufnehmen, seitl. lagern
Vorhandene Wasserbausteine, unterschiedlicher Größe von Kantenlänge 10 cm bis 40 cm im Ufer- und Flussbettbereich mit Sieblöffel aufnehmen, von Sand befreien und außerhalb des Baustellenbereichs zum Wiedereinbau in Miete zwischenlagern.
Aufmaß erfolgt an erstellter Miete.
Menge: 3,000 m3

**1.4.60 Spund-/Verbauwand mit Stahlspundbohlen, dicht gegen Wasser herstellen, vorhalten, rückbauen**
*** Pauschalposition
Spund-/Verbauwand mit Stahlspundbohle dicht gegen Wasser herstellen, vorhalten, rückbauen.
Spundwand zur vorübergehenden Trockenlegung des seitlichen Arbeitsbereiches (Bereich Auflager, Böschung, Reptilienpassage) nach Wahl des AN im Flussbett des Fluss Glan mit Stahlspundbohlen dicht gegen Wasser herstellen, vorhalten und nach Fertigstellung der Arbeiten in den Seitenbereichen vor Auflage des Brückenüberbaus wieder rückbauen und von der Baustelle entfernen.
Spund-/Verbauwand hat keine statische Funktion bzgl. Baugrube. Sie dient nur der Ableitung/Lenkung des Flusswassers zur Trockenlegung des Seitenbereiches während den Bauarbeiten.
Ursprungsbreite des Fluss Glan im Baustellenbereich:
ca. 6,40 m
Einengung der Flussbreite des Fluss Glan im Baustellenbereich mit Spund-/Verbauwand: von 6,40 m auf 4,50 m.
Ansatz der Spund-/Verbauwand im Böschungsbereich, abwinkelnd in Richtung Flussbereich, parallel des Uferbereiches weiterführend und am Ende abwinkelnd wieder zur Böschung hin.
Gesamteinbringtiefe bis ca. 2 m unter Flussbett.
Ausragende Spundbohlen über Wasserspiegel min. 1,50 m
Spund-/Verbauwandlänge je Uferseite ca. 8 m, Gesamteinbringtiefe bis ca. 2 m unter Flussbett.
Gerätestandort auf Landseite.
Homogenbereich und Bodengruppen siehe beiliegender Geotechnischer Bericht Nr. B25029 vom 21.08.2025, ausgestellt von ICP Ingenieure.
Menge: 1,000 psch
Leistungsbereichkatalog: 006
DIN276_18: 312

**1.4.70 Naturhartsteinmaterial 0/32 aufnehmen, seitl. lagern**
Naturhartsteinmaterial 0/32 aufnehmen, seitl. lagern
Geschüttetes Naturhartsteinmaterial 0/32 aufnehmen und außerhalb des Baustellenbereiches zum Wiedereinbau  zwischenlagern.
Handschachtung ist einzukalkulieren.
Menge: 6,000 m3

**1.4.80 Schwarzdecke trennen**
Asphaltbefestigung trennen.
In Radweg.
Aufbruchgut in Eigentum des AN übernehmen und von der
Baustelle entfernen.
Deckschicht und Unterlage geradlinig
schneiden. Unterschiedliche Schnittlängen.
Dicke der Schwarzdeckenbefestigung bis 15 cm.
Das zusätzliche Nachschneiden der Asphaltränder ist mit zu berücksichtigen und einzukalkulieren.
Die angegebene Schnittlänge bezieht sich auf einmaliges schneiden.
Menge: 6,000 m

**1.4.90 Schwarzdecke aufnehmen**
Schwarzdecke aufnehmen
im Radwegbereich, einschl. lösen.
Dicke der Asphaltbefestigung  bis 15 cm.
PAK: 2,3 mg/kg TS
Benzo(a)pyren: 0,34 mg/kg TS
kein gefährlicher Abfall.
AVV 170302, Verwertungsklass A
Handschachtung ist einzukalkulieren.
Material in Eigentum des AN übernehmen und von der
Baustelle entfernen.
Die Abrechnung erfolgt nach reiner Asphaltfläche vor Ort.
Menge: 150,000 m2

**1.4.100 Durchmischten Oberboden mit Bewuchs abtragen, seitl. lagern**
Durchmischten Oberboden mit Bewuchs abtragen, seitl. lagern
Mit Natursteinschotter durchmischte Oberboden mit Bewuchs (Wiese) in Stärke ca. 0,10 m abtragen, laden, seitlich außerhalb des Baufeldes lagern.
Menge: 20,000 m2

**1.4.110 Fläche mähen Schnittgut bleibt liegen Wiese Wuchs-H bis 25cm**
Bewachsene Fläche vor dem Abtragen mähen, Schnittgut bleibt liegen, Bewuchs Wiese, Wuchshöhe bis 25 cm.
Menge: 240,000 m2
Leistungsbereichkatalog: 003

**1.4.120 Fläche fräsen T 15cm Wiese**
Bewachsene Fläche vor dem Abtragen fräsen, Frästiefe 15 cm, Bewuchs Wiese. Fläche wurde im Vorfeld gemäht..
Menge: 240,000 m2
Leistungsbereichkatalog: 003

**1.4.130 Oberboden mit gefräster Vegetationsschicht aufnehmen, im Baufeld in Mieten lagern**
Oberboden mit gefräster Vegetationsschicht (Wiese) aufnehmen, außerhalb des Baufeldes in Mieten zwischenlagern.
Die Mieten sind mit schwarzer Folie (Lichtundurchlässig) abzudecken.
Handschachtung ist einzukalkulieren.
Abtragsstärke 0,25 bis 0,30 m.
Menge: 240,000 m2

**1.4.140 Boden lösen in Brückenwiderlagergrube und Radwegebau, aufnehmen, entsorgen**
Boden lösen in Brückenwiderlagergrube und Radwegebau,
Bodenaushub herstellen, aufnehmen, entsorgen
Bodenaushub zur Herstellung der Brückenwiderlager und des Radwegebaus herstellen, laden und abfahren.
[Bodenklasse DIN 18300 (alt) 3-5]
Boden, Homogenbereich mit 1 Bodengruppe,
GW, GU, SU (Kies, Kies-Schluff, Sand-Schluff),
EBV (2021) Einstufung:  0*
AVV 170504
Aushubtiefe bis -2,50 m.
Im Bereich der Gruben für Fundamente sind die Wandungen senkrecht abzustechen.
Aushubmaterial geht in Eigentum des AN über und ist von der Baustelle zu entfernen.
Handschachtung ist einzukalkulieren.
Kosten zur Entsorgung des Aushubmaterials (einschl. Analyse, usw.) sind einzukalkulieren.
Weitere erforderliche Info's zum Baugrund siehe beiliegender Geotechnischer Bericht Nr. B25029 vom 21.08.2025, ausgestellt von ICP Ingenieure.
Menge: 200,000 m3

**1.4.150 Durchmischter Oberboden seitl.gelagert aufnehmen andecken**
Durchmischter Oberboden, seitl. gelagert aufnehmen, andecken.
Durchmischter Oberboden aufnehmen und im Seitenbereich hinter der Bankette flächig einbauen. Einbaustärke 10 cm.
Menge: 20,000 m2

**1.4.160 Oberboden, seitl. gelagert, aufnehmen, andecken**
Oberboden, seitl. gelagert, aufnehmen, andecken.
Außerhalb des Baufeldes in Mieten zwischengelagerter Oberboden aufnehmen und im Baufeld in den Seitenbereichen wieder andecken. Einbaustärke bis 0,25 m.
Oberfläche ebnen, abrechen, Wurzeln und Steine > 2 cm zur Einsaat ablesen.
Handschachtung ist einzukalkulieren.
Menge: 240,000 m2

**1.4.170 Bodenaustauschmaterial liefern, einbauen, verdichten**
Bodenaustauschmaterial liefern, einbauen, verdichten
Baustoff liefern und nach Fertigstellung der Brückenauflager rundum einbauen, vor dem Brückenauflager als Berme, hinter dem Brückenauflager bis ca. 0,50 m u. OK Asphalt, und im Radwegebereich seitl. der Asphaltkante den entsandenen Hohlraum bis ca. -0,20 m u. OK Asphalt auffüllen. Lagenweise  Bodenaustauschmaterial einbauen und ordnungsgemäß verdichten.
Baustoff = verdichtungsfähiger grobkörniger Boden.
Handschachtung ist einzukalkulieren.
Menge: 90,000 m3

**1.4.180 Saatgut liefern**
Saatgut liefern, Gebietseigenes Rasensaatgut,
Produktionsräume/Herkunftsregion nach ErMiV (Erhaltungsmischungsverordnung) UG 9 - Oberrheingraben mit Saarpfälzer Bergland nach RegioZert
30 % Kräuter, 70 % Gräser,
Typ Feuchtwiese / Ufermischung.
Saatgut ausbringen (3-5 g/m²) und mit geeignetem Gerät einarbeiten und andrücken. Fläche wässern.
Menge: 220,000 m2
Leistungsbereichkatalog: 003
DIN276_18: 579

#### Abschnitt 1.5 Mikropfähle

*Hinweis: Leistungsumfang Mikropfähle:*
Der Leistungsumfang umfasst das Herstellen von Mikropfählen nach DIN EN 14199 zur Gründung für das Bauvorhaben Brückenwiderlager.
Die Arbeiten beinhalten das Einrichten der Bohrgeräte, das Herstellen der Bohrungen, das Einbauen des Tragglieds sowie das vollständige Verpressen des Ringraums mit Zementsuspension. Alle Arbeiten sind nach den vorliegenden statischen Berechnungen des Ing.-Büro Christmann + Sema
Projekt-Nr. 25594, zu erfolgen.
Die Statische Berechnung sowie die Anordnung der Mikropfähle liegt dieser Ausschreibung bei.
Weiterhin maßgebend ist das Baugrundgutachten Geotechnischer Bericht  von ICP Ingenieure, Projekt Nr.: B25029, Datum: 21.08.2025.
Die Vorgaben der statischen Berechnung wie des Geotechnischen Berichts sind maßgebend und entsprechend anzuwenden.

**1.5.10 Baustelleneinrichtung Spezialtiefbau - Mikropfähle**
*** Pauschalposition
Baustelleneinrichtung Spezialtiefbau - Mikropfähle
Einrichten der Baustelle für die Ausführung von Spezialtiefbauarbeiten (Mikropfähle). Vorhalten aller erforderlichen Bohrgeräte, Injektionsanlagen, Aggregate, Mischer und Silos sowie des Bedienungspersonals. Das Einmessen der Pfahlansatzpunkte nach Vorgabe des AG ist einzukalkulieren. Abtransport und Räumung der Geräte nach Abschluss der Arbeiten.
Menge: 1,000 psch

**1.5.20 Mikropfahlbohrung senkrecht herstellen**
Mikropfahlbohrung herstellen
Herstellung einer Bohrung für Mikropfähle nach DIN EN 14199 als Gründungs-/Druck-/Zugpfahl.
Bohrlänge ab UK Fundament: i.M. 4,21 m
(8 Pfähle je Widerlager Länge zw. 3,55 m und 4,85 m)
Bohrdurchmesser: 250 mm
Bohrverfahren: z. B. Selbstbohrverfahren, bzw. nach Wahl des AN in Verbindung des Baugrundgutachtens
Bohrrichtung: senkrecht
Baugrund: Homogenbereich gemäß beigefügtem Baugrundgutachten, Bodengruppe GW, GU, SU (Kies, Kies-Schluff, Sand-Schluff), EBV (2021) Einstufung: 0*
AVV 170504..
Das anfallende Bohrgut und die Bohrsuspension sind seitlich am Bohrloch zu lagern bzw. zu fassen.
Menge: 68,000 m

**1.5.30 Mikropfahlbohrung geneigt 30° herstellen**
Mikropfahlbohrung herstellen
Herstellung einer Bohrung für Mikropfähle nach DIN EN 14199 als Gründungs-/Druck-/Zugpfahl.
Bohrlänge ab UK Fundament: i.M. 4,85 m
(2 Pfähle je Widerlager Länge zw. 4,33 m und 5,37 m)
Bohrdurchmesser: 250 mm
Bohrverfahren: z. B. Selbstbohrverfahren, bzw. nach Wahl des AN in Verbindung des Baugrundgutachtens
Bohrrichtung: 30° zur Senkrechtachse geneigt
Baugrund: Homogenbereich gemäß beigefügtem Baugrundgutachten, Bodengruppe GW, GU, SU (Kies, Kies-Schluff, Sand-Schluff), EBV (2021) Einstufung: 0*
AVV 170504..
Das anfallende Bohrgut und die Bohrsuspension sind seitlich am Bohrloch zu lagern bzw. zu fassen.
Menge: 20,000 m

**1.5.40 Stahtragglied (Druck) liefern und einbauen**
Stahtragglied (Druck) liefern und einbauen
Liefern und fachgerechtes Einbringen des Stahltraggliedes für Mikropfähle in das Bohrloch.
System: z. B. GEWI-Stabstahl Ø 50 mm, Werkstoff B500B /
Zulassung: Das System muss über eine allgemeine bauaufsichtliche Zulassung des DIBt verfügen.
Korrosionsschutz: Permanent mit doppeltem Korrosionsschutz (RI-Rohr) nach DIN EN 14199.
Lieferlänge: i.M. 4,66 m
(8 Stahltragglieder je Widerlager Länge zw. 4,00 m und 5,30 m)
Inklusive der erforderlichen Abstandshalter, Muffenverbindungen und Zentriervorrichtungen.
Menge: 75,000 m

**1.5.50 Stahtragglied (Zug) liefern und einbauen**
Stahtragglied (Zug) liefern und einbauen
Liefern und fachgerechtes Einbringen des Stahltraggliedes für Mikropfähle in das Bohrloch mit Bohrrichtung 30° zur Senkrechtachse geneigt.
System: z. B. GEWI-Stabstahl Ø 28 mm, Werkstoff B500B /
Zulassung: Das System muss über eine allgemeine bauaufsichtliche Zulassung des DIBt verfügen.
Korrosionsschutz: Permanent mit doppeltem Korrosionsschutz (RI-Rohr) nach DIN EN 14199.
Lieferlänge: i.M. 4,95 m
(2 Stahltragglieder je Widerlager Länge zw. 4,80 m und 5,10 m)
Inklusive der erforderlichen Abstandshalter, Muffenverbindungen und Zentriervorrichtungen.
Menge: 20,000 m

**1.5.60 Verpresskörper herstellen / Verpressen / Verfüllen**
Verpresskörper herstellen / Verpressen / Verfüllen
Verpressen des Ringraums/Bohrlochs (Ø250 mm) im Kontraktorverfahren von unten nach oben mit Zementsuspension (Zementmörtel).
Baustoff: Zementsuspension, W/Z-Wert 0,35 - 0,50, Festigkeitsklasse mind. M 2,5 / C30/37.
Ausführung: Das Verpressen erfolgt unter Druck zur Gewährleistung des geforderten Verpresskörperdurchmessers und der Mantelreibung im tragfähigen Horizont.
Menge: 20,000 St

**1.5.70 Pfahlkopf (Druck) herstellen**
Pfahlkopf (Druck) herstellen
Herstellung des lastübertragenden Pfahlkopfes für den Anschluss an das Fundament / Widerlager.
Ausführung: Liefern und Aufschrauben einer Ankermutter, Kalottenmutter inklusive einer Lastverteilungsplatte aus Stahl Abmessung 150x150x20 mm.
Höhe Kontermutter; 50 mm
Einbau: Über Wasser
Menge: 16,000 St

**1.5.80 Pfahlkopf (Zug) herstellen**
Pfahlkopf (Zug) herstellen
Herstellung des lastübertragenden Pfahlkopfes für den Anschluss an das Fundament / Widerlager.
Ausführung: Liefern und Aufschrauben einer Ankermutter, Kalottenmutter inklusive einer Lastverteilungsplatte aus Stahl Abmessung 85x85x14 mm
Höhe Ankermutter: 55 mm.
Einbau: Über Wasser
Menge: 4,000 St

**1.5.90 Dokumentation und Prüfung**
*** Pauschalposition
Dokumentation und Prüfung
Erstellen und Übergeben der vollständigen Bestandsdokumentation nach DIN EN 14199. Beinhaltet die Herstellungsprotokolle für jeden einzelnen Pfahl (Bohrtiefe, Geologie, Zementverbrauch, Einpressdruck, Lotrechtheit).
Menge: 1,000 psch

**1.5.100 Pfahlprüfung Eignungs-/Prüfbelastung**
*** Bedarfsposition mit GB
Pfahlprüfung Eignungs-/Prüfbelastung
Durchführung einer Probebelastung (Zug- oder Druckprüfung) an einem Bauwerkspfahl nach DIN EN 14199 und EA-Pfähle zur Verifizierung der rechnerischen Tragfähigkeit. Inklusive Bereitstellung der Prüfgeräte, Messsensorik und Auswertung durch einen Sachverständigen.
Menge: 2,000 St

**1.5.110 Entsorgung des Bohrguts**
*** Pauschalposition
Entsorgung des Bohrguts
Laden, Abtransportieren und fachgerechtes Entsorgen des anfallenden Bohrguts und der überschüssigen Zementsuspension.
Menge: 1,000 psch

#### Abschnitt 1.6 Beton-Widerlager

**1.6.10 FSS unter Brückenwiderlager 0/32**
Frostschutzschicht ZTV SoB-StB, Einbau unter Brückenwiderlager, Verdichtungsgrad mind. DPr 1,03, Verformungsmodul EV2 auf der Oberfläche mind. 60 MPa, aus Baustoffgemisch für Frostschutzschicht, ohne RC-Baustoffe und industriell hergestellte Gesteinskörnungen, Körnung 0/32,
Feinanteil Kategorie UF 3, im eingebauten Zustand max. 5 % Feinanteile. Einbaustärke 0,50 m, abgerechnet wird nach Auftragprofilen.
Menge: 15,000 m3
Leistungsbereichkatalog: 080

**1.6.20 Schalung Widerlager herstellen, rückbauen**
Schalung Widerlager herstellen, rückbauen
Schalung für Brückenwiderlager gem. Statikplan Plan-Nr.: 1a, "Brückenwiderlager" (Ing.-Büro Christmann + Sema) komplett herstellen, vorhalten und säubern.
Sichtbare Seiten in Sichtbeton, mit normalen Anforderungen, Klasse SB 2 gemäß DBV-Merkblatt "Sichtbeton".
Ausbilden von Fase-Kanten (20/20 mm) an allen sichtbaren Seiten.
Rückbau der Schalung gem. DIN EN 13670 / DIN 1045 nach Erreichen einer Betonfestigkeit von min. 15 N/mm².
Komplette Schalung in Eigentum des AN übernehmen und von der Baustelle entfernen.
Abrechnung je Stück Schalung Widerlager.
Menge: 2,000 St

**1.6.30 Bewehrung Betonstabstahl B500 A / B500 B, Widerlager**
Bewehrung aus Betonstabstahl B500A und B500B  für Widerlager aus Ortbeton, Ausführung gemäß Zeichnung und Einzelbeschreibung, Zeichnungs-Nr Plan Nr.: 1a, Statik Ing.-Büro Christmann + Sema, Projekt-Nr. 25594 Brückenwiderlager mit Bewehrungsliste (Bewehrungsliste beinhaltet die Mengenangabe für 1 Widerlager)
Betonstabstahl / Durchmesser / Gesamtlänge je Widerlager:
B 500 A / 16 mm / 105 m
B 500 A / 12 mm / 794 m
B 500 B / 10 mm / 71 m
B 500 B / 6 mm / 7 m
Bewehrung nach Angaben Statik-/Bewehrungsplan Brückenwiderlager ablängen, biegen und in entsprechender Lage montieren, inklusive Abstandshalter und Rödeldraht.
Menge: 1,850 to
Leistungsbereichkatalog: 013
DIN276_18: 382

**1.6.40 Ortbeton C 35/45 Widerlager Massivbauwerk herstellen XC4 XD2 SB2 D bis 75cm**
Ortbeton C 35/45 Widerlager Massivbauwerk herstellen
mit Widerlagerplatte, Widerlagerschaft und Flügelwände als Massivbauwerk in Beton C 35/45, DIN 1045-2, natürliche Gesteinskörnung, Expositionsklasse XC4 (Bewehrungskorrosion durch Karbonatisierung, wechselnd nass und trocken), Expositionsklasse XD2 (Bewehrungskorrosion durch Chloride, ausgenommen Meerwasser, nass/selten trocken), als Sichtbeton, mit normalen Anforderungen, Klasse SB 2 gemäß DBV-Merkblatt "Sichtbeton", liefern, einbringen, verdichten und nachbehandeln.
Die Nachbehandlung des Massivbauwerks ist auch nach dem Ausschalen gem. ZTV-ING ergänzend zu DIN 1045-3 bzw. dem DBV-Merkblatt "Nachbehandlung von Beton" durchzuführen.
Max. Dicke bis 75 cm.
Ausführung gemäß Zeichnung und Einzelbeschreibung,
Zeichnungs-Nr Plan Nr.: 1a, Statik Ing.-Büro Christmann + Sema, Projekt-Nr. 25594 Brückenwiderlager.
Abrechnung je Stück Widerlager.
Menge: 2,000 St
Leistungsbereichkatalog: 013
DIN276_18: 393

**1.6.50 Vertikalabdichtung Brückenwiderlager erdberührter Bauteile**
Vertikalabdichtung Brückenwiderlager
Rückseitige Vertikalabdichtung des Widerlagers zu erdgewandter Seite hin mit kunststoffmodifizierter Bitumendickbeschichtung (PMBC) gem DIN 18533 (Abdichtung von erdberührten Bauteilen) herstellen.
Vor Aufbringung der kunststoffmodifizierten Bitumendickbeschichtung die Betonflächen reinigen, Kanten brechen / abzufasen, Fehlstellen (Lunker, Kiesnester, usw.) mit geeignetem Mörtel bündig verschliesen.
Systemkompatible Bitumen-Grundierung / Haftgrund auftragen.
Kunststoffmodifizierte Bitumendickbeschichtung in mind. 2 Arbeitsgängen auftragen (dazwischen Trocknung abwarten).
Auftragsschichtdicke min. 4 mm.
Als Schutzschicht eine Noppenbahn mit Gleitfolie und Filtervlies auf die kunststoffmodifizierte Bitumendickbeschichtung aufbringen.
Menge: 40,000 m2

#### Abschnitt 1.7 Wegebauarbeiten

**1.7.10 Planum profilgerecht herstellen und Erdplanum verdichten**
Planum profilgerecht herstellen und Erdplanum verdichten
Max. Abweichung von der Sollhöhe +2/- 2 cm.
Boden verdichten, Erdplanum,
mind. DPr 103 %, EV 2 mind. 45 MN/m2.
Behinderung durch Einbauten (Gestänge,
Schächte o.ä.) ist einzukalkulieren.
Menge: 220,000 m2

**1.7.20 FSS Radweg DPr1,03 EV2 120MPa 0/45**
Frostschutzschicht ZTV SoB-StB, Einbau im Radweg, Verdichtungsgrad mind. DPr 1,03, Verformungsmodul EV2 auf der Oberfläche mind. 60 MPa, aus Baustoffgemisch für Frostschutzschicht, ohne RC-Baustoffe und industriell hergestellte Gesteinskörnungen, Körnung 0/45,
Feinanteil Kategorie UF 3, im eingebauten Zustand max. 5 % Feinanteile. Einbaustärke 0,25 m, abgerechnet wird nach Auftragprofilen.
Menge: 60,000 m3
Leistungsbereichkatalog: 080

**1.7.30 STS Radweg DPr1 EV2 80MPa 0/32**
Schottertragschicht ZTV SoB-StB, Einbau in Radweg, Verdichtungsgrad mind. DPr 1, Verformungsmodul auf der Oberfläche mind. EV2 80 MPa, aus Baustoffgemisch für Schottertragschicht, natürliche Gesteinskörnung TL Gestein, Körnung 0/32, Einbaustärke 0,15 m, abgerechnet wird nach Auftragprofilen.
Menge: 30,000 m3
Leistungsbereichkatalog: 080
DIN276-1_08: 521
DIN276_18: 531

**1.7.40 Asphalttragdeckschicht Geh-Radweg AC16TD Bindem. 70/100 D 10cm**
Asphalttragdeckschicht, in Geh- und Radwegen, Mischgutart AC 16 TD, natürliche Gesteinskörnung TL Gestein, Bindemittel Straßenbaubitumen 70/100 TL Bitumen-StB und DIN EN 12591, Schichtdicke 10 cm, Einbaudicke gemäß TPD-StB durch Messen an Bohrkernen, die Kosten für die Entnahme der Bohrkerne und das Schließen der Bohrlöcher werden nicht gesondert vergütet.
Einbau in Kurzstrecken (22 m + 30 m) mit Gehwegfertiger.
Das umsetzen des Gehwegfertigers über den Glan ist einzukalkulieren.
Menge: 160,000 m2
Leistungsbereichkatalog: 080
DIN276_18: 531

**1.7.50 Bituminöses Dichtungsband**
Fugen in der Dicke der bituminösen Deckschicht mit
schmelzbarem Bitumen-Dichtungsband herstellen.
Vor dem Einbau der Deckschicht vorhandene Wandung
säubern, soweit erforderlich trocknen und mit bituminösem Voranstrich versehen. Nach dem Trocknen des
Voranstriches Fugenband an der zu verklebenden Seite
leicht anschmelzen und an die Wandung gleichmässig
anpressen.
Dicke der Deckschicht 4,0 cm,
Fugenbreite 10 mm.
Unterschiedliche Fugenlängen in gesamter Baustelle.
Menge: 15,000 m

**1.7.60 Seitenbereiche / Bankette anfüllen, verdichten**
Seitenbereiche / Bankette anfüllen, verdichten
Seitlich gelagertes Naturhartsteinmaterial aufnehmen und in
Seitenbereiche zum Radweg / Asphaltrand hin einbauen als Bankette und verdichten.
Querprofil 4 %
Einbaubreite: 0,30 m
Einbaustärke 0,20 m
Fehlendes Material wird gesondert vergütet.
Menge: 100,000 m

#### Abschnitt 1.8 Uferanlegung

**1.8.10 Ufermodellierung**
Ufermodellierung
Ufer und Berme (Reptielienpassage) vor Brückenauflager auf gesamter Länge gem. Planvorgaben nachprofilieren.
Uferböschung mit Neigung 1:2 anlegen, Berme von OK Uferböschung bis zum Brückenauflager hin eben anlegen.
Uferlänge ca. 10 m.
Anfallendes Material ist in den Seitenbereichen einzubauen, zu verdichten und zu profilieren.
Menge: 54,000 m2

**1.8.20 Naturhartsteinmaterial 0/32, seitl. gelagert, aufnehmen, einbauen, verdichten**
Naturhartsteinmaterial 0/32, seitl. gelagert, aufnehmen, einbauen, verdichten.
Außerhalb des Baufeldes gelagertes Naturhartsteinmaterial 0/32 aufnehmen, und nach Fertigstellung der Uferböschung und Berme (Reptilienpassage) in einer Lage von ca. 10 cm auf Geotextil-Schutzvlies (eigene Position) einbauen und verdichten.
Menge: 50,000 m2

**1.8.30 Wasserbausteine, seitl. gelagert, aufnehmen, einbauen**
Wasserbausteine, seitl. gelagert, aufnehmen, einbauen
Außerhalb des Baufeldes gelagerte Wasserbausteine aufnehmen und in Uferböschung und Berme (Reptilienpassage) in einer Lage auflegen und mit Bagger eindrücken, als Erosionsschutz.
Fehlendes Material ist zu liefern und wird separat abgerechnet.
Menge: 3,000 m3

**1.8.40 Steinsicherung Uferbefestigung Wasserbausteine Steinschüttung LMB10/60 Basalt D 60cm**
Sicherung mit Steinen, als Uferbefestigung, aus Wasserbausteinen DIN EN 13383-1 als Steinschüttung, Gewichtsklasse LMB 10/60, Gesteinsart Basalt, Dichte 2,7 t/m3, auf Schutzschicht, Einbaudicke 60 cm.
Menge: 50,000 to
Leistungsbereichkatalog: 003
DIN276_18: 582

**1.8.50 Geotextil Schutzvlies - Trennlage Uferdeckwerk liefern, auslegen**
Geotextil Schutzvlies - Trennlage Uferdeckwerk
Wasserdurchlässiges, hochbelastbares Schutzvlies aus UV-stabilisierten Polypropylen-Fasern.
Schutzvlies als Trenn-, Filter- und Schutzlage vor Einbringung der Wasserbausteine liefern, auslegen und gem. Herstellerangaben befestigen.
Auslegung auf Uferböschung und Reptilienpassage
Mindest-Stempeldurchdrückkraft: 5 kN
Flächengewicht: 580 g/m²
Zugfestigkeit min.: 30 kN/m
Überlappungen bei Neuansatz gem. Herstellerangaben.
Überlappungen sind einzurechnen und werden nicht gesondert berechnet.
Breite der zu schützenden Fläche: ca. 2,50 bis 3,00 m
Der Nachweis der Mindest-Stempeldurchdrückkraft, des Flächengewichtes und der Zugfestigkeit ist dem AG vor Einbau vorzulegen.
Abgerechnet wird die ausgelegte Fläche.
Menge: 54,000 m2

#### Abschnitt 1.9 Stundenlohnarbeiten

**1.9.10 Baufacharbeiter/-in sämtliche Kosten/Zuschläge**
STLB-Bau 2022-04 091
Stundenlohnarbeiten durch Baufacharbeiter/-in
der Verrechnungssatz für die jeweilige Arbeitskraft umfasst sämtliche Aufwendungen wie Lohn- und Gehaltskosten, Lohn- und Gehaltsnebenkosten, Zuschläge, lohngebundene und lohnabhängige Kosten, sonstige Sozialkosten, Gemeinkosten, Wagnis und Gewinn.
Menge: 1,000 h
DIN276_18: 399

**1.9.20 Bauhelfer/-in sämtliche Kosten/Zuschläge**
STLB-Bau 2022-04 091
Stundenlohnarbeiten durch Bauhelfer/-in
der Verrechnungssatz für die jeweilige Arbeitskraft umfasst sämtliche Aufwendungen wie Lohn- und Gehaltskosten, Lohn- und Gehaltsnebenkosten, Zuschläge, lohngebundene und lohnabhängige Kosten, sonstige Sozialkosten, Gemeinkosten, Wagnis und Gewinn.
Menge: 1,000 h
DIN276_18: 399
